# A061, Planung ENB UEF Fußweg (BW5711598)
Angebotsaufforderung (GAEB DA XML 3.2, DA83)
Projekt: A-16562-00
Währung: EUR
Vergabeart: Öffentliche Ausschreibung
Auftraggeber: Autobahn GmbH des Bundes, Niederlassung West (Montabaur), Autobahn GmbH-NL West, Bahnhofsplatz 1-3, 56410 Montabaur, Bahnhofsplatz 1-3, 56410 Montabaur; Vergabenummer: 260-26-1006
Erstellt mit: GXML Toolbox V3.3 R20230829, iTWO_64 V25.0.650, 20.05.2026

## 260-26-1006 Naturschutzrechtliche Vorprüfungen ENB BW 5711598
Datum: 20.05.2026
WaGr: 99_99_02

### Abschnitt 01 Artenschutzrechtliche Vorprüfung

#### Unterabschnitt 01.00 Artenschutzrechtliche Vorprüfung

**01.00.0001 Einarbeitung in Planungsunterlagen.**
*** Pauschalposition
Menge: 1,000 Psch

**01.00.0002 Datenrech. u. Ausw. vorh. Daten**
*** Pauschalposition
Datenrecherche und Auswertung vorhandener Daten.

Auswertung von bereits zur Verfügung stehenden Daten (Abfrage faunistischer Datenbanken, Daten von zuständigen Behörden und Naturschutzverbänden, örtliche Fledermaus- und Vogelexperten usw.).
Menge: 1,000 Psch

**01.00.0003 Bauwerks- und Geländebegehung.**
*** Pauschalposition
Bauwerks- und Geländebegehung.

Untersuchung des Bauwerks im Rahmen einer Geländebegehung auf relevante Quartierstrukturen und Habitatelemente. Dabei sind Besiedlungshinweise wie z.B. Kotansammlungen, Fraßspuren, Nester, Nistmaterial und Gelege zu beachten. Die Habitatanalyse wird sowohl an den Bauwerken selbst, als auch im direkten Umfeld der Brücken anhand der Lebensraumstruktur und Biotopausstattung durchgeführt.
Begehungen an den Bauwerken und der Autobahn dürfen nur nach Rücksprache und in Abstimmung mit der Autobahnmeisterei Emmelshausen durchgeführt werden.
(1 Stück = 1 Bauwerk; inkl. An- und Abfahrt).
Menge: 1,000 Psch

**01.00.0004 Potential- und Relevanzprüfung.**
*** Pauschalposition
Potential- und Relevanzprüfung.

Bestimmen des im Planungsraum zu erwartenden Artenspektrums von Arten mit besonderer und allgemeiner Planungsrelevanz.
Prüfen der möglichen Betroffenheit der zu erwartenden Arten mit besonderer Planungsrelevanz durch eine überschlägige Wirkanalyse.
Festlegen der zu erwartenden planungsrelevanten Arten, die zu erheben sind.
Menge: 1,000 Psch

**01.00.0005 Festlegen der Kartiermethoden.**
*** Pauschalposition
Festlegen der Kartiermethoden.

Auswahl der erforderlichen Methodenbausteine durch Abarbeitung der Entscheidungsmatrix unter Beachtung der Angaben in den jeweiligen Methodenblättern.
Abgrenzen der artspezifischen Untersuchungsräume.
Bestimmen der Kartierungsintensitäten wie der Anzahl und der Zeitspanne von Begehungen oder der Aufnethaltsdauer pro Flächeneinheit unter Berücksichtigung der Angaben in den jeweiligen Methodenblättern.
Menge: 1,000 Psch

**01.00.0006 Zusammenf. Darst. in Text und Kart.**
*** Pauschalposition
Zusammenfassende Darstellung in Text und Karten der Datenrecherche. Potential- und Relevanzprüfung.
Auswahl der Methodendetails.
Menge: 1,000 Psch

**01.00.0007 Abst. der vorläuf. Fass. mit dem AG**
*** Pauschalposition
Abstimmen der vorläufigen Fassung mit dem Auftraggeber.
Menge: 1,000 Psch

**01.00.0008 Darst. i. d. m. dem AG abgest. Fas.**
*** Pauschalposition
Darstellen des Beitrags in der mit dem Auftraggeber abgestimmten Fassung in Text und Karten.
Menge: 1,000 Psch

### Abschnitt 02 FFH-Vorprüfung

#### Unterabschnitt 02.00 FFH-Vorprüfung

**02.00.0001 Zus. u. Prüf. planungsr. Unterl.**
*** Pauschalposition
Zusammenstellen und Prüfen planungsrelevanter Unterlagen.

Unterlagen zu dem zu prüfenden Natura 2000-Gebiet, insbesondere Standarddatenbogen, Erhaltungsziele oder Schutzzweck (Schutzgebietsverordnungen), die erfassten Grunddaten und Managementplän.
Unterlagen zu weiteren Natura 2000-Gebieten, die mit dem Prüfgebiet in Beziehung stehen können, einschließlich Standarddatenbogen, der erfassten Grunddaten und aufgestellte Managementpläne
Untersuchungen zu den Lebensräumen des Anhangs I der FFH-RL, den Arten des Anhangs II der FFH-RL, den Arten des Anhangs I der VSchRL und den Arten nach Art. 4 Abs. 2 der VSchRL sowie deren funktionale Beziehungen.
Vorhabensbeschreibung und grundsätzliche Projektwirkungen.
Andere Pläne und Projekte, mit denen kumulative Wirkungen auftreten können.
Menge: 1,000 Psch

**02.00.0002 Ortsbesichtigungen.**
*** Pauschalposition
Ortsbesichtigungen.

Ortsbesichtigungen zum Abschätzen der erforderlichen Leistung.
Menge: 1,000 Psch

**02.00.0003 Erstellen einer FFH-Vorprüfung.**
*** Pauschalposition
Erstellen einer FFH-Vorprüfung.

Erfassen und Beschreiben der maßgebenden bau-, anlage- und betriebsbedingten Wirkprozesse des Projekts und Festlegen der max. Wirkzone.
Abschätzen möglicher erheblicher Beeinträchtigungen aufgrund der Erhaltungsziele oder des Schutzzwecks des Gebietes und der potenziellen Wirkungen des Vorhabens; dabei sind die Wechselbeziehungen zu anderen Gebieten miteinzubeziehen.
Zusammenstellen der Ergebnisse als vorläufige Fassung der FFH-Vorprüfung in Text und Karte (gem. Leitfaden FFH-VP).
Mitwirken bei der Abstimmung mit der für Naturschutz und Landschaftspflege zuständigen Behörde.
Abstimmen der vorläufigen Fassung mit dem Auftraggeber.
Darstellen der FFH-Vorprüfung in der mit dem Auftraggeber abgestimmten Fassung  in Text und Übersichtskarte (gem. Leitfaden FFH-VP).
Abschlussbesprechung und Übergabe der endgültigen Fassung der FFH-Vorprüfung in der vertraglich vereinbarten Form
Abgrenzen des Untersuchungsraumes und -rahmens und des detailliert zu untersuchenden Bereiches, bezogen auf die vom Projekt möglicherweise beeinträchtigten Erhaltungsziele oder den Schutzzweck.
Der detailliert zu untersuchende Bereich ist entsprechend den Vorgaben des Leitfadens zur FFH-Verträglichkeitsprüfung im Bundesfernstraßenbau (Leitfaden FFH-VP) abzugrenzen. Abstimmen mit dem Auftraggeber.
Konkretisieren des weiteren Bedarfs an Daten und Unterlagen.
Erforderliche Kartierungen und sonstige notwendige Untersuchungen im Hinblick auf das Planungsziel sind vorzuschlagen. Abstimmen mit dem Auftraggeber.
Menge: 1,000 Psch
